# Projekt
Leistungsbeschreibung (GAEB DA 2000 1.2, DA81)
Währung: EUR
Erstellt mit: myview DataGenerator GAEB, myview-GAEB-2000-Export, 22.03.2024

## LV
Datum: 22.03.2024

### 01 schalten

#### 01.01 Lasttrennschalter

##### 01.01.01 modular

**01.01.01.001 Lasttrennschalter, 20 A, 1 S**
Lasttrennschalter
beidseitige Doppelstockklemmen für großen Leiterquerschnitt und Sammelschiene
Schaltstellungsanzeige
Sprungschaltfunktion beim Einschalten

Laststromkreis (Lasttrennkontakt):
1 Schließer
Polzahl (gesamt): 1
Bemessungsspannung (AC): 240 V
Bemessungsstrom AC (typ.): 20 A
Bemessungsfrequenz: 50 Hz, 60 Hz
Bemessungsisolationsspannung: 690 V

Liftklemme unverlierbar oben, unten (Laststromkreis):
Klemmbereich: min. 2,5 mm² ... max. 50 mm²

Zertifizierungen: VDE
Bauvorschriften/Normen: EN 60947-1, EN 60947-3, EN 60669-1, EN 60669-2-4, VDE 0632

Fabrikat: Doepke oder gleichwertig
Artikelbezeichnung: RH 020-100
Bestellnummer: 09981053
gewähltes Fabrikat/Typ: ___________/___________
Menge: 1,000 Stk
