# Projekt
Leistungsbeschreibung (GAEB DA 2000 1.2, DA81)
Erstellt mit: myview DataGenerator GAEB, myview-GAEB-2000-Export, 22.03.2024

## LV
Datum: 22.03.2024

### 01 switch

#### 01.01 Control switches

##### 01.01.01 Control switches

**01.01.01.001 Control switches, 16 A, 3 NO**
control switches

Operating voltage (AC): 230 V
Operating frequency (fixed): 50 Hz

control input:
Rated voltage (AC): 250 V

load circuit (switching contact):
3 NO
Number of poles: 3
Rated voltage (AC): 250 V
Rated current AC (typ.): 16 A
Rated frequency: 50 Hz
max. Total rated switching capacity: 20 A

Housing type: distribution board housing
Installation type: Mounting rail (35 mm)
Protection class: IP40
Dimensions of transformer opening: W 18 mm (1 MW (module width)) × H 90 mm × D 65 mm

Design requirements/Standards: EN 60715, EN 60669-1, VDE 0632-1, EN 60068-1

Factory: Doepke or similar
Item designation: RSS 016-300
Order number: 09981072
selected make/type: ___________/___________
Menge: 1,000 Pcs
