# Projekt
Leistungsbeschreibung (GAEB DA 2000 1.2, DA81)
Währung: EUR
Erstellt mit: myview DataGenerator GAEB, myview-GAEB-2000-Export, 22.03.2024

## LV
Datum: 22.03.2024

### 01 schalten

#### 01.01 Steuerschalter

##### 01.01.01 Steuerschalter

**01.01.01.001 Steuerschalter, 16 A, 1 S, mit LED**
Steuerschalter

Betriebsspannung (AC): 230 V
Betriebsfrequenz: 50 Hz

Steuereingang:
Bemessungsspannung (AC): 250 V

Laststromkreis (Schaltkontakt):
1 Schließer
Polzahl (gesamt): 1
Bemessungsspannung (AC): 250 V
Bemessungsstrom AC (typ.): 16 A
Bemessungsfrequenz: 50 Hz
max. Bemessungsschaltvermögen: 20 A

Gehäuseart: Verteilereinbaugehäuse
Montageart: Tragschiene (35 mm)
Schutzart: IP40
Abmessungen: B 18 mm (1 TE) × H 90 mm × T 65 mm

Bauvorschriften/Normen: EN 60715, EN 60669-1, VDE 0632-1, EN 60068-1

Fabrikat: Doepke oder gleichwertig
Artikelbezeichnung: RSS 016-100L
Bestellnummer: 09981075
gewähltes Fabrikat/Typ: ___________/___________
Menge: 1,000 Stk
